# Dispensador de jabón libre de contacto, modelo Green 28 SD 1,6 E de Stern. Transformador 12 V

- Propiedad del archivo: CONSTRUNARIO
- Formato: FIEBDC-3/2012
- Programa: Construnario Versión 3.51
- Fecha de los precios: 19/10/2021
- Divisa: EUR

**352916** u Dispensador de jabón libre de contacto, modelo Green 28 SD 1,6 E de Stern. Transformador 12 V
Dispensador de jabón libre de contacto, modelo Green 28 SD 1,6 E de Stern. Transformador 12 V Instalación: montado sobre encimera Jabón: Depósito de jabón de 6 litros. Este dispensador de jabón incluye una bomba peristáltica que permite el uso de cualquier tipo de jabón líquido, detergente o gel antibacteriano. Dosis de jabón: Dósis configurada de fábrica entre 1,2 y 1,6 cc, dependiendo del tipo de jabón elegido. La dosis de jabón puede modificarse con el control remoto del dosificador. Viscosidad de jabón: 100-3800 cPs Rellenado: Botón de rellenado fácil de usar para que el jabón comience a salir por la boquilla del dispensador. Esta función puede realizarse también con el control remoto. Dispensador de jabón electrónico libre de contacto para instalación sobre encimera . activado por sensor de infrarrojos. Cuerpo cromado; otros acabados disponibles. Incluye un depósito de jabón de 6 litros y soporte para el deposito e acero inoxidable , opcional Armario fabricado en madera formaldehyde-free plywood que cubre el depósito de jabón y proporciona soporte al tanque, las cajas de baterías y conexiones quedando resguardadas a la vista de los usuarios. El armario está provisto con una cerradura de seguridad. Apto para su uso con jabones líquidos de cualquier marca. Con el mando a distancia pueden realizarse las siguientes funciones: selección de la cantidad de jabón, rellenado del depósito de jabón desconexión temporal, retorno a configuración de fábrica.
