# Cisterna electrónica libre de contacto, modelo Artis G de Stern. Instalación oculta a pared

- Propiedad del archivo: CONSTRUNARIO
- Formato: FIEBDC-3/2012
- Programa: Construnario Versión 3.51
- Fecha de los precios: 27/10/2021
- Divisa: EUR

**800410** u Cisterna electrónica libre de contacto, modelo Artis G de Stern. Instalación oculta a pared
Cisterna electrónica libre de contacto, modelo Artis G de Stern. Instalación oculta a pared Instalación: Empotrada a pared Opciones de fuente de alimentación: Transformador encapsulado IP68 de 12V Presión recomendada: 0,2-20,0 BAR (2,9-290 PSI) Cisterna electrónica libre de contacto, para instalación oculta a pared, provista con bastidor de hierro para montaje de inodoro suspendido. Activado con sensor de infra rojos con sistema de doble descarga, operado por transformador y provisto con botón piezo eléctrico para activación táctil. Panel de acero inoxidable y tornillos antivandálicos, otros acabados disponibles. Descarga previa al uso disponible bajo pedido, Provisto con una descarga automática cada 24 horas en el caso de que el producto no haya sido utilizado, previniendo la congelación de líneas o la proliferación de bacterias por el agua estancada. Los siguientes ajustes se pueden cambiar utilizando el Stern control remoto: rango del sensor, tiempo de seguridad, retardo de entrada, retardo de salida y encendido-apagado
