# Lavapiés electrónico de choque, modelo Foot wahsfree 3000 de Stern

- Propiedad del archivo: CONSTRUNARIO
- Formato: FIEBDC-3/2012
- Programa: Construnario Versión 3.51
- Fecha de los precios: 27/10/2021
- Divisa: EUR

**113720** u Lavapiés electrónico de choque, modelo Foot wahsfree 3000 de Stern
Lavapiés electrónico de choque, modelo Foot wahsfree 3000 de Stern Instalación Expuesto a pared Fuente de alimentación Pila alcalina de 9V Operating pressure 1.0-6.0 bar (15.0-88.0 PSI) Suministro de agua Agua fría o premezclada Presión de agua recomendada 9 lpm / 2.38 gpm Opcional bajo pedido 7 lpm / 1.85 gmp / 6 lpm / 1.59 gmp - Flow restrictor Tiempo de flujo 8 segundos programados de fábrica. modificables en el lugar de la instalación Los productos existentes para el lavado de pies son generalmente grifos temporizados mecánicos, cuyo flujo de agua se vuelve inestable con el paso del tiempo, y que requieren un frecuente mantenimiento. Su uso, además resulta difícil para niños y ancianos. El nuevo sistema de cerrado automático para el lavado de pies de Stern soluciona estos problemas proporcionando una descarga de agua precisa y controlada electrónicamente. El tiempo de flujo establecido por defecto puede ajustarse en el lugar de la instalación, si se desea. La exclusiva función Encendido/Apagado permite a los usuarios cerrar el grifo antes de que se complete el ciclo, lo que contribuye a la conservación del agua. Foot Wash Free puede suministrarse con una función opcional de descarga higiénica cada 24 horas después del último uso.
