# Dispensador de jabón electrónico libre de contacto de Stern. Instalación oculta tras el espejo. Jabón en espuma

- Propiedad del archivo: CONSTRUNARIO
- Formato: FIEBDC-3/2012
- Programa: Construnario Versión 3.51
- Fecha de los precios: 28/10/2021
- Divisa: EUR

**7292270** u Dispensador de jabón electrónico libre de contacto de Stern. Instalación oculta tras el espejo. Jabón en espuma
Dispensador de jabón electrónico libre de contacto de Stern. Instalación oculta tras el espejo. Jabón en espuma Instalación: Oculta tras el espejo Fuente de alimentación: Transformador de 12 V Jabón: Para usar con sistema de llenado múltiple . Este dispensador de jabón incluye una bomba peristáltica que permite el uso de cualquier tipo de jabón líquido, detergente o gel antibacteriano, versión para jabón de espuma disponible Dosificación del jabón: Ajustado en fábrica entre 1.2 y 1.6 cc, en función del jabón elegido. La cantidad de jabón de la dosis puede modificarse por medio del mando a distancia para dispensadores de jabón. Rellenado: Botón de rellenado de fácil uso para impulsar el jabón. Esta función puede realizarse también con el mando a distancia. Dispensador de jabón electrónico libre de contacto para instalación oculta tras el espejo. para uso con el sistema de llenado múltiple, que permite proveer hasta 6 dispensadores de jabón con un solo tanque de 6 litros. Activado por sensor de infrarrojos. Apto para su uso con jabones líquidos de diferentes marcas, Con el mando a distancia pueden realizarse las siguientes funciones: selección de la cantidad de jabón, rellenado del depósito de jabón desconexión temporal, retorno a configuración de fábrica.
