# Conjunto de grifo y dispensador de jabón tubular, Malmo KE 1000 de Stern. Con bastidor de hierro para montaje. Transformador de 12V

- Propiedad del archivo: CONSTRUNARIO
- Formato: FIEBDC-3/2012
- Programa: Construnario Versión 3.51
- Fecha de los precios: 28/10/2021
- Divisa: EUR

**500350** u Conjunto de grifo y dispensador de jabón tubular, Malmo KE 1000 de Stern. Con bastidor de hierro para montaje. Transformador de 12V
Conjunto de grifo y dispensador de jabón tubular, Malmo KE 1000 de Stern. Con bastidor de hierro para montaje. Transformador de 12V TUBULAR DP FAUCET -DESCRIPCIÓN DEL PRODUCTO Instalación Instalación a pared Fuente de alimentación Pila 9V / Transformador 9V Presión de agua recomendada 0.5-8.0 bar / 7.0-116.0 PSI Suministro de agua Agua fría y caliente Flujo de agua 6 LPM / 1.58 GPM - SSR PCA stream Opcional bajo pedido 4 LPM / 1 GPM ; 3 LPM / 0.8 GPM 1.89 LPM / 0.5 GPM ; 1.3 LPM 0.35 GPM - PCA spray Temperatura del agua 70°C máx Tiempo de seguridad 90 segundos modificables con control remoto TUBULAR 2030 SOAP DISPENSER - CARACTERÍSTICAS Instalación Montado a pared Opciones de alimentación • Caja porta pilas para seis pilas D • Transformador de 12 V o Caja portapilas para seis (6) pilas tipo D Jabón Depósito de jabón de 1 litro. Este dispensador de jabón incluye una bomba peristáltica que permite el uso de cualquier tipo de jabón líquido, detergente o gel antibacteriano. Dosificación del jabón Dosis configurada de fábrica entre 1,2 y 1,6 cc, dependiendo del tipo de jabón elegido. La dosis de jabón puede modificarse con el control remoto del dosificador. Viscosidad de jabón 100-3800 cPs Rellenado Botón de rellenado fácil de usar para que el jabón comience a salir por la boquilla del dispensador. Esta función puede realizarse también con el control remoto. Conjunto de grifo y dispensador de jabón Tubular con bastidor de hierro para montaje. Sistema de grifo y dispensador de jabón electrónico libres de contacto para instalación a pared . Activados por sensor de infrarrojos , provistos con bastidor de hierro para montaje. Se entrega listo para su instalación. * Lavamanos no incluido
