# Grifo electrónico y termostático, libre de contacto, modelo Trendy TB de Stern. Pila de 9 V interna o externa

- Propiedad del archivo: CONSTRUNARIO
- Formato: FIEBDC-3/2012
- Programa: Construnario Versión 3.51
- Fecha de los precios: 28/10/2021
- Divisa: EUR

**236930** u Grifo electrónico y termostático, libre de contacto, modelo Trendy TB de Stern. Pila de 9 V interna o externa
Grifo electrónico y termostático, libre de contacto, modelo Trendy TB de Stern. Pila de 9 V interna o externa Instalación Montado sobre lavabo Opciones de fuente de alimentación • pila de 9 V interna o externa · Transformador de 9 V Presión de funcionamiento 0.5-8.0 BAR / 7.0-116 PSI. Para presión de más de 8 bar usar una válvula reductora Suministro de agua Agua fría y caliente Opciones para ahorro de agua 6 LPM / 1.58 GPM ; 4 LPM / 1 GPM ; 3 LPM / 0.8 GPM 1.89 LPM / 0.5 GPM ; 1.3 LPM 0.35 GPM Temperatura del agua Máximo 70°C Tiempo de seguridad Cierre automático tras 90 segundos. Se puede regular con el mando a distancia Grifo electrónico y termostático, libre de contacto, activado por sensor de infrarrojos, para instalación en encimera. Provisto con mezclador termostático para el control de la temperatura, alimentado por transformador o pila, Incluye indicador de pila baja. Válvula solenoide ubicada en el interior del cuerpo del grifo lo que lo hace más resistente al vandalismo Funciones modificables con control remoto: rango del sensor, tiempo de respuesta, tiempo de retraso y tiempo de seguridad.
