# Fluxómetro electrónico libre de contacto para inodoro, modelo Venus Confort 2032 KE de Stern. Transformador de 9V. Marco para fácil instalación en la pared. Botón para descarga manual alternativa

- Propiedad del archivo: CONSTRUNARIO
- Formato: FIEBDC-3/2012
- Programa: Construnario Versión 3.51
- Fecha de los precios: 02/11/2021
- Divisa: EUR

**800218** u Fluxómetro electrónico libre de contacto para inodoro, modelo Venus Confort 2032 KE de Stern. Transformador de 9V. Marco para fácil instalación en la pared. Botón para descarga manual alternativa.
Fluxómetro electrónico libre de contacto para inodoro, modelo Venus Confort 2032 KE de Stern. Transformador de 9V. Marco para fácil instalación en la pared. Botónpara descarga manual alternativa. Instalación Empotrada a pared Consumo 6 litros , bajo pedido sistema de doble descarga Media descarga 3 LPF , Descarga completa 6 LPF o 4.8 LPF en la version Eco Opciones de fuente de alimentación Pila interna de 9 V o Transformador de 9 V Descarga higiénica automática Aclarado automático cada 24 horas de no uso después de la última activación Presión recomendada 1 bar - 8.0 bar Fluxómetro electrónico libre de contacto para inodoro, instalación mural empotrada. panel de acero inoxidable. Activación por medio de sensor, disponible con sistema doble descarga, descarga media de 3 litros y descarga completa de 6 litros o de 4.8 litros. Incluye botón mecánico para descarga manual alternativa, panel protector que facilita la instalación y protege los componentes. Opción con bastidor en caso de que la instalación lo requiera. Rango del sensor ajustable con control remoto. Otras funciones modificables con control remoto: tiempo de descarga, tiempo de reacción tiempo de retraso, encendido/apagado, reajuste. Provisto con sistema indicador de pila baja y descarga automático cada 24 horas en el caso que el producto no haya sido utilizado.
