# Caldera de pellets modelo Cantina Nova, referencia 20728 de Ecoforest. 30 kW - de Ecoforest

- Propiedad del archivo: CONSTRUNARIO
- Formato: FIEBDC-3/2012
- Programa: Construnario Versión 3.51
- Fecha de los precios: 28/02/2024
- Divisa: EUR

**20728-ECF** u Caldera de pellets modelo Cantina Nova, referencia 20728 de Ecoforest. 30 kW - de Ecoforest
Precio: 5745.00
Características técnicas: - Potencia: 24/30 kW - Rendimiento: 93/92 % - Tolva: 116 Kg - Consumo: 1975-4938/2496-6239 g/h - Autonomía: 59-23/46-19 h - Dimensiones: 1075x667x1144 mm - Peso: 330 Kg - Diámetro salida de gases: 100 mm - EEI= 130/129 - Etiqueta energética: A++/A+ Incluye: - Regulación automática del aire de combustión, aporte de combustible y caudal bomba recirculadora. - Regulación por software de la temperatura de ida y el retorno sin válvula anti condensación. - Control de depósito de ACS, inercia y Tolvas . - Electrónica exclusiva ECOFOREST. - Gestión vía wifi e internet. - Control y programación por temperatura ambiente o por potencia. - Policombustible (pellets, cáscara de almendra, hueso aceituna). - Vacuum cleaning system. - Múltiples sistemas de seguridad. - Hogar con cerámica. - Cestillo de fundición. - Intercambiador de acero inoxidable. - Incluye bomba recirculadora , vaso de expansión y válvula de seguridad. - Ruedas para mantenimientos. - Limpieza automática del intercambiador.
