# Estufas de aire canalizable modelo Córdoba glass, referencia 20848 de Ecoforest - de Ecoforest

- Propiedad del archivo: CONSTRUNARIO
- Formato: FIEBDC-3/2012
- Programa: Construnario Versión 3.51
- Fecha de los precios: 28/02/2024
- Divisa: EUR

**20848_ECF** u Estufas de aire canalizable modelo Córdoba glass, referencia 20848 de Ecoforest - de Ecoforest
Precio: 3175.00
Características técnicas: - Potencia: 12 kW - Rendimiento: 88 % - Tolva: 25 Kg - Consumo: 1044-2609 g/h - Autonomía: 24-10 h - Dimensiones: 970x531x830 mm - Peso: 138,5 Kg - Diámetro salida de gases: 80 mm - Diám. salida canalización: 1x100mm - EEI= 124 Incluye: - Regulación automática del aire de combustión, aporte de combustible y aire de convección. - Electrónica exclusiva ECOFOREST. - Gestión vía wifi e internet. - Control y programación por temperatura ambiente o por potencia. - Policombustible (pellets, cáscara de almendra, hueso aceituna). - Vacuum cleaning system. - Múltiples sistemas de seguridad. - Cestillo de fundición. - Intercambiador aleteado de aluminio sin necesidad de limpieza. - Hogar con cerámica. - Bandeja de carga de combustible de gran capacidad. - Guías de extracción para mantenimientos. - Estructura para montaje regulable en altura. - Una salida de aire canalizable, longitud máxima 7 metros. - Dos salidas de aire frontal. - Frente decorativo en cristal templado negro.
