# Caldera de pellets modelo Cantina Compact, referencia 20897 de Ecoforest. 12 kW - de Ecoforest

- Propiedad del archivo: CONSTRUNARIO
- Formato: FIEBDC-3/2012
- Programa: Construnario Versión 3.51
- Fecha de los precios: 28/02/2024
- Divisa: EUR

**20897-ECF** u Caldera de pellets modelo Cantina Compact, referencia 20897 de Ecoforest. 12 kW - de Ecoforest
Precio: 3355.00
Potencia: 12 kW - Rendimiento: 91 % - Tolva: 40 Kg - Consumo: 1009-2523 g/h - Autonomía: 40-16 h - Dimensiones: 598x623x898 mm - Peso: 170 Kg - Diámetro salida de gases: 80 mm - EEI= 120 Incluye: - Regulación automática del aire de combustión, aporte de combustible y caudal bomba recirculadora. - Regulación por software de la temperatura de ida y el retorno sin válvula anti condensación. - Posibilidad de control de depósito de ACS, inercia y tolvas . - Electrónica exclusiva ECOFOREST. - Gestión vía wifi e internet. - Control y programación por temperatura ambiente o por potencia. - Policombustible (pellets, cáscara de almendra, hueso aceituna). - Múltiples sistemas de seguridad. - Hogar con cerámica. - Cestillo de acero inoxidable. - Intercambiador de acero inoxidable. - Incluye bomba recirculadora , vaso de expansión y válvula de seguridad. - Ruedas para mantenimientos.
