# Estufa de aire modelo Praga, referencia 20904. Color blanco - de Ecoforest

- Propiedad del archivo: CONSTRUNARIO
- Formato: FIEBDC-3/2012
- Programa: Construnario Versión 3.51
- Fecha de los precios: 28/02/2024
- Divisa: EUR

**20904_ECO** u Estufa de aire modelo Praga, referencia 20904. Color blanco - de Ecoforest
Precio: 3550.00
Estufa de aire modelo Praga, referencia 20904. Color blanco Potencia: 12 kW Rendimiento: 87,8 % Tolva: 30 kg Autonomia: 25-10 h Consumo: 1044-2609 g/h Peso: 155 kg Diámetro salida de gases: 80 mm Estufa de pellets de aire Diseño, innovación y calidad. Esta estufa de pellets cumple los requisitos de aquellos clientes exigentes que buscan algo más que una estufa de pellets. Incluye Regulación automática del aire de combustión, aporte de pellets y aire de convección Electrónica exclusiva Ecoforest Gestión vía WiFi e Internet Control y programación por temperatura ambiente o por potencia Policombustible (pellets, cáscara de almendra, hueso aceituna) Vacuum cleaning system Múltiples sistemas de seguridad Cestillo de fundición Intercambiador aleteado de aluminio sin necesidad de limpieza cotidiana Hogar con cerámica Posibilidad de salida de gases trasera o superior
