# Estufa de aire modelo Marsella, referencia 20937 de Ecoforest. Color: nacar - de Ecoforest

- Propiedad del archivo: CONSTRUNARIO
- Formato: FIEBDC-3/2012
- Programa: Construnario Versión 3.51
- Fecha de los precios: 28/02/2024
- Divisa: EUR

**20937_ECO** u Estufa de aire modelo Marsella, referencia 20937 de Ecoforest. Color: nacar - de Ecoforest
Precio: 2995.00
Estufa de aire modelo Marsella, referencia 20937 de Ecoforest. Color: nacar Características técnicas: - Potencia:10 kW - Rendimiento: 87 % - Tolva: 15 Kg - Consumo: 0,9 kg/h - Autonomía: 26-9 h - Dimensiones: 544x545x1103 mm - Peso: 126 Kg - Diámetro salida de gases: 80 mm - EEI= 121 • Estanca. • Regulación automática del aire de combustión, aporte de pellets y aire de convección. • Electrónica exclusiva ECOFOREST. • Gestión vía WiFi e Internet. • Control y programación por potencia o por temperatura ambiente con modulación de potencia. • Policombustible (pellets, cáscara de almendra, hueso aceituna) • Vacuum cleaning system. • Múltiples sistemas de seguridad. • Cestillo de fundición. • Intercambiador aleteado sin necesidad de limpieza. • Hogar con vermiculita. • Posibilidad de salida de gases trasera o supe- rior coaxial. • Modo ecoSILENCE
