# Termostato frío/calor de pared digital, referencia 1TPTE531B de Ecoforest. 230V - de Ecoforest

- Propiedad del archivo: CONSTRUNARIO
- Formato: FIEBDC-3/2012
- Programa: Construnario Versión 3.51
- Fecha de los precios: 28/02/2024
- Divisa: EUR

**3101_ECO** u Termostato frío/calor de pared digital, referencia 1TPTE531B de Ecoforest. 230V - de Ecoforest
Precio: 50.00
Termostato de pared digital 1TP TE530B serie ZEFIRO 3V 80 x 80 color blanco Display LCD 2” 1/3 niveles de temperatura 2 + antihielo Comando FRIO/CALOR Alimentación: 2 pilas alcalinas 1.5V AAA Autonomía 24 meses. Indicación estado relé y estado batería. DISPONIBLE 230V. (1TPTE531B).
