# Válvula de 2 vías con micro HH, referencia 3300 de Ecoforest. 1" - de Ecoforest

- Propiedad del archivo: CONSTRUNARIO
- Formato: FIEBDC-3/2012
- Programa: Construnario Versión 3.51
- Fecha de los precios: 28/02/2024
- Divisa: EUR

**3300_ECO** u Válvula de 2 vías con micro HH, referencia 3300 de Ecoforest. 1" - de Ecoforest
Precio: 45.00
Cuerpo en latón. Presión nominal de operación:10 bar. Máxima presión diferencial: 6 bar. Temperaturas de trabajo: desde 0ºC hasta 100ºC. Válvula de 2 vías con obturador de esfera con paso total accionada por un servomotor eléctrico de rotación unidireccional, que se acopla al cuerpo de válvula mediante un sencillo sistema tipo clip. La apertura y cierre de la válvula se realiza mediante rotaciones de la esfera de 90º en 90º, con indicación externa de las posiciones de apertura y cierre. La señal de control debe ser a 3 puntos (abrir – común – cerrar).
