# Kit de control a distancia, referencia 41000 ecoSmart Easynet de Ecoforest. Para el control de las bombas de calor ecoGEO y ecoAIR - de Ecoforest

- Propiedad del archivo: CONSTRUNARIO
- Formato: FIEBDC-3/2012
- Programa: Construnario Versión 3.51
- Fecha de los precios: 28/02/2024
- Divisa: EUR

**41000_ECF** u Kit de control a distancia, referencia 41000 ecoSmart Easynet de Ecoforest. Para el control de las bombas de calor ecoGEO y ecoAIR - de Ecoforest
Precio: 395.00
La bomba de calor ecoGEO cuenta con una interfaz de usuario intuitiva con la que podrá visualizar todos los parámetros de forma remota utilizando un dispositivo que posea un navegador de internet, bien sea un portátil, smartphone o tablet sin la necesidad de descargar e instalar aplicaciones. Funcionalidades: - Monitorizar parámetros de su bomba de calor en tiempo real. - Cambiar configuraciones, temperaturas en remoto. - Funcionamiento independiente del control de la máquina. La conexión entre su bomba de calor e internet se puede realizar mediante un cable ethernet (rj-45) o a través Wi-Fi (dependerá del alcance de la misma) a su router.
