# Termostato de ambiente, referencia 704 H-tune de Ecoforest - de Ecoforest

- Propiedad del archivo: CONSTRUNARIO
- Formato: FIEBDC-3/2012
- Programa: Construnario Versión 3.51
- Fecha de los precios: 28/02/2024
- Divisa: EUR

**704_ECO** u Termostato de ambiente, referencia 704 H-tune de Ecoforest - de Ecoforest
Precio: 150.00
Termostato es el termostato de ambiente CAREL que permite a los usuarios controlar la temperatura en entornos residenciales y comerciales, con un interfaz que es ideal para los usuarios finales. El ajuste de la temperatura es simple e intuitiva, con el mando en el panel frontal. La conexión serie RS485 a través del protocolo Modbus significa la arquitectura puede ser implementado en el que múltiples pantallas están conectadas a una controlador para crear lógica de control sinérgico con los controladores programables. Compatible con la gama ecogeo doméstica.
