# Impregnación hidrorrepelente incolora a base de silanos y siloxanos en emulsión acuosa, Antipluviol W

- Propiedad del archivo: CONSTRUNARIO
- Formato: FIEBDC-3/2012
- Programa: Construnario Versión 3.51
- Fecha de los precios: 11/11/2021
- Divisa: EUR
- Código: mapei-spain- (07/03/2022)

**UIBMANTIPLUVIOLW** m2 Impregnación hidrorrepelente incolora a base de silanos y siloxanos en emulsión acuosa, Antipluviol W
Impregnación hidrorrepelente de revoques cementosos, hormigón celular, ladrillos cara vista, piedras naturales y artificiales, hormigón o superficies en general, mediante aplicación de un impregnante a base de silanos y siloxanos en emulsión acuosa Antipluviol W de Mapei, clasificado como clase III con valores de W24 < 0,1 según la norma EN 1062-3. La aplicación deberá realizarse en varias manos hasta la saturación del soporte. (Rendimiento: 0,2-1 kg/m² por mano, según porosidad del soporte).

| Código | Ud | Descripción | Rendimiento | Precio | Importe |
|---|---|---|---|---|---|
| PIBM077010 | kg | Impregnación hidrorrepelente a base silanos y siloxanos en emulsión acuosa, 10kg, Antipluviol W, ref. 077010 (material) | 1.000 | 8.88 | 8.88 |
| OGEN030 | h | Oficial 1ª pintor (mano de obra) | 0.150 | 18.43 | 2.76 |
| OGEN031 | h | Ayudante pintor (mano de obra) | 0.018 | 17.17 | 0.31 |
|  |  | Costes directos |  |  | 11.95 |

## Recursos

**PIBM077010** kg Impregnación hidrorrepelente a base silanos y siloxanos en emulsión acuosa, 10kg, Antipluviol W, ref. 077010
Impregnación hidrorrepelente incolora a base de silanos y siloxanos en emulsión acuosa, caracterizado por una elevada capacidad para impregnar todos los materiales minerales, Antipluviol W de Mapei ref. 077010 CONSUMO: 0,2-1 kg/m² por mano según porosidad del soporte. APLICACIÓN: proyección, rodillo o brocha.
