# Refuerzo a flexión de viguetas, nervios o losas de hormigón, con placa de fibra de carbono Carboplate E170/50/1,2 W

- Propiedad del archivo: CONSTRUNARIO
- Formato: FIEBDC-3/2012
- Programa: Construnario Versión 3.51
- Fecha de los precios: 11/11/2021
- Divisa: EUR
- Código: mapei-spain- (07/03/2022)

**UIBMCARBP1705012** m Refuerzo a flexión de viguetas, nervios o losas de hormigón, con placa de fibra de carbono Carboplate E170/50/1,2 W
Refuerzo a flexión de viguetas, nervios de forjado reticular o losas macizas de hormigón armado, mediante aplacado con el sistema FRP de placa extruida, fabricada por pultrusión, de fibras de carbono pre-encoladas por una resina epoxídica, Carboplate E170/50/1,2 W de Mapei, de 50 mm de ancho y 1,2 mm de espesor, módulo de elasticidad medio de 171,1 GPa, tensión en tracción de rotura medio de 2898,1 MPa y elongación a rotura de 1,5%, según el siguiente procedimiento: lijado previo de la superficie del hormigón con disco de diamante y aspirado del polvo, aplicación con brocha o rodillo del imprimador epoxídico bicomponente MapeWrap Primer 1 de Mapei; con el imprimador todavía en fresco, aplicar con llana lisa o paleta el adhesivo epoxídico bicomponente tixotrópico Adesilex PG1 a doble encolado: una capa de 1 a 1,5 mm sobre el Carboplate E170/50/1,2 W y una capa sobre el hormigón de 1 mm aproximadamente; posicionar y colocar la lámina manualmente sobre el soporte ejerciendo una presión constante; presionar fuertemente con la ayuda de un rodillo de encolado, hasta obtener un reflujo continuo de cola en los bordes de la lámina, retirando el excedente de cola inmediatamente con una espátula y no reutilizándolo. Sistema acreditado por el DIT nº549R/20 emitido por el Instituto de Ciencias de la Construcción Eduardo Torroja. No incluye la regularización de superficie ni el acabado final a determinar por la Dirección Facultativa. Aplicación y preparación del soporte según se especifica en la ficha técnica de los productos.

| Código | Ud | Descripción | Rendimiento | Precio | Importe |
|---|---|---|---|---|---|
| PIBM7324003 | kg | Imprimación epoxídica bicomponente, 2kg, MapeWrap Primer 1, ref. 7324003 (material) | 0.020 | 30.8 | 0.62 |
| PIBM056106_057106 | kg | Adhesivo epoxídico bicomponente tixotrópico, A 4,5kg + B 1,5kg, Adesilex PG1, ref. 056106+057106 (material) | 0.200 | 16.83 | 3.37 |
| PIBM73A3105050 | m | Lámina fibra carbono impreg. resina epoxídica + plástico, a'=50mm, e'=1,2mm, rollo 50m, Carboplate E170/50/1,2 W, ref. 73A3105050 (material) | 1.000 | 30.6 | 30.60 |
| OGEN003 | h | Oficial 1ª (mano de obra) | 0.250 | 18.43 | 4.61 |
| OGEN006 | h | Peón especialista (mano de obra) | 0.250 | 16.77 | 4.19 |
| MGEN030 | h | Pulidora (maquinaria) | 0.100 | 6.85 | 0.69 |
| MGEN037 | h | Grupo electrógeno 6 KVAs (maquinaria) | 0.100 | 1.93 | 0.19 |
|  |  | Costes directos |  |  | 44.27 |

## Recursos

**PIBM7324003** kg Imprimación epoxídica bicomponente, 2kg, MapeWrap Primer 1, ref. 7324003
Imprimación epoxídica bicomponente específica para el sistema MapeWrap, MapeWrap Primer 1 de Mapei, ref.7324003 CONSUMO: 250-300 g/m². APLICACIÓN: brocha o rodillo.

**PIBM056106_057106** kg Adhesivo epoxídico bicomponente tixotrópico, A 4,5kg + B 1,5kg, Adesilex PG1, ref. 056106+057106
Adhesivo epoxídico bicomponente, de consistencia tixotrópica para el encolado de elementos estructurales. Adesilex PG1 de Mapei ref.056106+057106. CONSUMO: 1,65-1,75 kg/m2 por mm de espesor. APLICACIÓN: llana.

**PIBM73A3105050** m Lámina fibra carbono impreg. resina epoxídica + plástico
Lámina pultrusa de fibra de carbono, pre impregnada con resina epoxídica, protegida por una doble película de plástico, con módulo de elasticidad medio de 171,1 GPa, densidad 1,60 g/cm3, anchura 50 mm, y 1,2 mm de espesor, Carboplate E170/50/1,2 W de Mapei ref. 73A3105050
