# Pantalla táctil color capacitiva con conexión IP, Z41 Pro de Zennio. Marco aluminio - Antracita

- Propiedad del archivo: CONSTRUNARIO
- Formato: FIEBDC-3/2012
- Programa: Construnario Versión 3.51
- Fecha de los precios: 03/11/2022
- Divisa: EUR

**ZVI-Z41PRO-A** u Pantalla táctil color capacitiva con conexión IP, Z41 Pro de Zennio. Marco aluminio - Antracita
Pantalla táctil color capacitiva con conexión IP, Z41 Pro de Zennio. Marco aluminio - Antracita CARACTERÍSTICAS • Panel táctil capacitivo a color de 4,1’’. • Display LCD de 16 millones de colores. • Hasta 12 páginas de libre configuración. • Hasta 96 funciones de control y/o indicadores de libre configuración. • 2 termostatos independientes. • 2 entradas analógico/digitales. • Orientación del dispositivo parametrizable (vertical u horizontal). • Sonda de temperatura integrada. • Reloj de tiempo real (RTC) con pila de botón y soporte NTP. • Alimentación externa de 12-29 VDC. • BCU KNX integrada (TP1-256). • Conexiones: Ethernet RJ45 4 polos y USB. • Anclaje magnético. • Salvado de datos completo en caso de fallo de bus KNX. • Conforme a las directivas CE, UKCA, RCM (marcas en la parte trasera). Tipo de dispositivo Dispositivo de control de funcionamiento eléctrico Alimentación KNX Tensión (típica) 29 VDC MBTS Margen de tensión 21-31 VDC Consumo máximo Tensión mA mW 29 VDC (típica) 6 174 24 VDC¹ 10 240 Tipo de conexión Conector típico de bus TP1 para cable rígido de 0,8 mm Ø Alimentación externa 12-29 VDC. Consumo máximo: 250 mA (12 VDC), 112 mA (24 VDC), 86 mA (29 VDC). No conectar el bus KNX 29 VDC como alimentación externa Temperatura de trabajo 5 .. +45 °C Temperatura de almacenamiento -20 .. +55 °C Humedad de trabajo 5 .. 95 % Humedad de almacenamiento 5 .. 95 % Características complementarias Clase B Clase de protección III Tipo de funcionamiento Funcionamiento continuo Tipo de acción del dispositivo Tipo 1 Periodo de solicitaciones eléctricas Largo Grado de protección IP20, ambiente limpio Instalación Posición vertical u horizontal con sonda de temperatura orientada hacia abajo o derecha, respectivamente. Anclaje magnético. Ver Instrucciones de instalación. Espaciados mínimos Alejar de fuentes de calor/frío y corrientes de aire para evitar medidas erróneas del sensor de temperatura Respuesta ante fallo de bus KNX Salvado de datos según parametrización. Pantalla de inicialización. Respuesta ante recuperación de bus KNX Recuperación de datos según parametrización Respuesta ante fallo de alimentación externa Salvado completo. Apagado de la pantalla. Respuesta ante recuperación de alimentación externa Se restauran los valores actuales del bus KNX. Indicador de operación Varios en pantalla según programación Accesorios Cable conector RJ45 (incluido). Cable mini USB A-B Ref. ZN1AC-UPUSB (no incluido) Peso 237 g (Al) / 226 g (PC) Índice CTI de la PCB 175 V Material de la envolvente PC+ABS FR V0 libre de halógenos La pantalla táctil Z41 Pro es un panel táctil capacitivo que supone un nuevo avance en el control del hogar digital. Una estética minimalista donde predominan la sencillez y las formas planas así como su formato peraltado, facilita su integración en entornos de trabajo y descanso, consiguiendo un diseño adaptable a cualquier estilo de interior. Su display de 4.1” (3:4) en color facilita su uso, siendo posible su instalación tanto en horizontal como en vertical. Sus 96 funciones de control permiten una comunicación distribuida dentro del hogar inteligente. Incluye reloj interno con batería y puerto USB para descarga de programación. Incluye puerto IP para control remoto desde smartphone o tablet por medio de aplicaciones móviles. También tiene dos entradas analógico-digitales de gran funcionalidad. Disponible en blanco, plata y antracita. Accesorios: Sondas de temperatura y sensor de movimiento.
