# Barreras infrarrojas inalámbricas de Risco Group. Para protección perimetral de exteriores

- Propiedad del archivo: CONSTRUNARIO
- Formato: FIEBDC-3/2012
- Programa: Construnario Versión 3.51
- Fecha de los precios: 21/01/2022
- Divisa: EUR

**BARRINA** u Barreras infrarrojas inalámbricas de Risco Group. Para protección perimetral de exteriores
La inigualable familia de barreras activas de rayos infrarrojos inalámbricas de RISCO Group es la más novedosa solución para la protección perimetral exterior de propiedades residenciales y comerciales. Unas avanzadas tecnologías le proporcionan un alto rendimiento y resistencia, garantizados incluso con rayos de sol directos. Nunca antes ha sido tan fácil realizar una instalación de este tipo de dispositivos debido al sistema de montaje frontal de los módulos de rayos y de auto-configuración, pendiente de ser patentado. Las barreras de rayos infrarrojos inalámbricas son compatibles con todos los sistemas de seguridad inalámbricos e híbridos de RISCO Group
