# Emisor térmico cerámico de perfil de Magnovent. Opción: toallero para baño

- Propiedad del archivo: CONSTRUNARIO
- Formato: FIEBDC-3/2012
- Programa: Construnario Versión 3.51
- Fecha de los precios: 21/01/2022
- Divisa: EUR

**PARADMAG** u Emisor térmico cerámico de perfil de Magnovent. Opción: toallero para baño
El Emisor Térmico Cerámicos de perfil fino que imita el acabado de la piedra natural está destinado a cualquier tipo de interior, tanto modernos como rústicos y cualquier tipo de estancias, entrada, sala de estar, habitación o baño. Paneles radiantes infrarrojos preparados para su instalación en pared. Potencia de 400W de perfil estrecho (45 cm x 90 x 4,5 cm) para espacios reducidos. Disponible en 5 tonalidades diferentes: Coal, Cream, Rosso, Beige, Marrone. En baños, el emisor térmico cerámico se puede convertir en un elegante seca-toallas, con el accesorio de barra toallero de 500 mm. Acabado en NEOLHITH. Protección clase II – IP 44 – Con limitador térmico. Cable de alimentación de 2 m con enchufe.
