# Unidad de pared, serie Perfera de Daikin. Referencias: FTXM-R. Con WiFi

- Propiedad del archivo: CONSTRUNARIO
- Formato: FIEBDC-3/2012
- Programa: Construnario Versión 3.51
- Fecha de los precios: 29/08/2022
- Divisa: EUR

**TXMRDAIK** u Unidad de pared, serie Perfera de Daikin. Referencias: FTXM-R. Con WiFi
La solución climática inteligente, silenciosa, segura y sostenible para tus necesidades de calefacción, refrigeración y purificación de aire. Daikin Perfera incluye un sensor de movimiento de doble función que activa el modo ahorro de energía cuando no hay nadie en la habitación y vuelve al parámetro original cuando detecta la presencia de personas en la estancia. Además, desvía el flujo de aire para que no incida directamente sobre las personas, evitando así las desagradables corrientes de aire. La unidad FTXM-R combina aire acondicionado con la función de purificación de aire para crear un perfecto clima interior. La unidad Perfera está equipada con varios filtros para proporcionar la mejor calidad de aire interior.
