# Unidad de suelo de Daikin. Referencias: FVXM-A

- Propiedad del archivo: CONSTRUNARIO
- Formato: FIEBDC-3/2012
- Programa: Construnario Versión 3.51
- Fecha de los precios: 29/08/2022
- Divisa: EUR

**VXMADAIK** u Unidad de suelo de Daikin. Referencias: FVXM-A
Unidad de suelo de diseño para lograr un confort óptimo en calefacción gracias a sus funciones exclusivas. Potencia de 2.085 kCal en frío y 3.869 kCal en calor. Con una eficiencia energética de A+++/A++. Nuevo gas refrigerante R32. CARACTERÍSTICAS: Doble flujo de descarga de aire para una mejor distribución del aire. Controlador en línea (opcional): controla la unidad interior desde cualquier lugar con una aplicación, a través de la red local o Internet y obtenga un resumen de su consumo energético.<
