# Panel de cabios acústico de Teznocuber. Espesor: 10-10-120-19

- Propiedad del archivo: CONSTRUNARIO
- Formato: FIEBDC-3/2012
- Programa: Construnario Versión 3.51
- Fecha de los precios: 13/01/2022
- Divisa: EUR

**ACU101012019** m2 Panel de cabios acústico de Teznocuber. Espesor: 10-10-120-19
Panel de cabios acústico de Teznocuber. Espesor: 10-10-120-19 Núcleo corcho / fibra de madera / grafito / poliestireno extruido / poliestireno expandido / lana de roca Paneles que incluyen todas las ventajas del panel de cabios Tezno Cuber y aportan absorción acústica según las necesidades de su proyecto.
