# Bomba de calor para la producción de ACS, Daikin Altherma Flex

- Propiedad del archivo: CONSTRUNARIO
- Formato: FIEBDC-3/2012
- Programa: Construnario Versión 3.51
- Fecha de los precios: 29/08/2022
- Divisa: EUR

**DAIKIALTFLEX** u Bomba de calor para la producción de ACS, Daikin Altherma Flex
Para grandes proyectos La Bomba de Calor aerotérmica de gran capacidad, diseñada por Daikin, permite la conexión de varias unidades interiores (hidrokits). Este sistema, por tanto, está especialmente indicado para instalaciones con gran demanda de ACS, como edificios de apartamentos, gimnasios y polideportivos. Ahorro y más ahorro Con Daikin Altherma ahorrar es un hecho. Este nuevo sistema dispone de Tecnología Inverter y es capaz de extraer la energía del aire (energía aerotérmica) para proporcionar calor (energía gratuita, limpia y renovable). Tres veces más eficiente que la calefacción tradicional, gracias a la regulación continua de las unidades de producción. Ecológico Con Daikin Altherma tus clientes cuidarán de la naturaleza ya que utiliza un tipo de energía limpia e ilimitada como el aire. El Parlamento Europeo reconoce como energía renovable a la energía aerotérmica, empleada para el funcionamiento de estos sistemas. Reduce en un 59% las emisiones a la atmósfera. Se puede conectar a un depósito de ACS, para las necesidades de agua caliente (hasta 75ºC). Muy seguro Daikin Altherma HT de gran capacidad es un sistema que solo necesita conexión eléctrica. No precisa de suministro de gas natural, g.l.p. o gasóleo, ni de depósitos o chimeneas propios de estos combustibles.
