# Cassette de flujo circular, referencia FXFQ-B de Daikin. Descarga de aire de 360º

- Propiedad del archivo: CONSTRUNARIO
- Formato: FIEBDC-3/2012
- Programa: Construnario Versión 3.51
- Fecha de los precios: 29/08/2022
- Divisa: EUR

**FXFQ-B** u Cassette de flujo circular, referencia FXFQ-B de Daikin. Descarga de aire de 360º
Los dos sensores inteligentes opcionales aumentan la eficiencia energética y el confort La selección más amplia en paneles decorativos: paneles de diseño en blanco (RAL9010) y negro (RAL9005) y paneles estándar en blanco (RAL9010) con rejillas grises o totalmente blancas Control individual de aletas: flexibilidad para adaptarse a cualquier diseño de habitación sin necesidad de cambiar la ubicación de la unidad La altura de instalación más baja del mercado: 214 mm para las clases 20-63 La aletas de mayor tamaño y el patrón de oscilación exclusivo mejoran la distribución uniforme del aire Entrada de aire nuevo opcional La descarga por conducto de ramificación permite optimizar la distribución del aire en habitaciones con forma irregular o suministrar aire a habitaciones pequeñas contiguas La bomba de drenaje incorporada de serie con 675 mm de elevación aumenta la flexibilidad y la rapidez de instalación
