# Unidad de cassette vista, referencia FXUQ-A de Daikin

- Propiedad del archivo: CONSTRUNARIO
- Formato: FIEBDC-3/2012
- Programa: Construnario Versión 3.51
- Fecha de los precios: 29/08/2022
- Divisa: EUR

**FXUQ-A** u Unidad de cassette vista, referencia FXUQ-A de Daikin
Incluso las habitaciones con techos de hasta 3,5 m se pueden calentar o enfriar fácilmente sin pérdida de capacidad Se puede instalar fácilmente tanto en proyectos nuevos como de renovación Control individual de aletas: flexibilidad para adaptarse a cualquier diseño de habitación sin necesidad de cambiar la ubicación de la unidad Consumo energético reducido gracias al intercambiador de calor de tubo de tamaño reducido, al motor de ventilador DC y a la bomba de drenaje de diseño especial La unidad estilizada combina fácilmente con cualquier decoración interior. Las aletas se cierran completamente cuando la unidad no está en funcionamiento y las rejillas de entrada de aire no están a la vista Confort óptimo garantizado gracias al ajuste automático del flujo de aire según la carga necesaria Mediante el mando a distancia se pueden programar 5 ángulos de descarga distintos entre 0 y 60° La bomba de drenaje incorporada de serie con 500 mm de elevación aumenta la flexibilidad y la rapidez de instalación
