# Enfriadoras aire-agua, referencia EWAT-CZ / EWYT-CZ de Daikin

- Propiedad del archivo: CONSTRUNARIO
- Formato: FIEBDC-3/2012
- Programa: Construnario Versión 3.51
- Fecha de los precios: 29/08/2022
- Divisa: EUR

**EWAT-CZ** u Enfriadoras aire-agua, referencia EWAT-CZ / EWYT-CZ de Daikin
Equipos Inverter sólo frío y bomba de calor con R-32. Incorporan compresor scroll de regulación continua Inverter EC. Estas enfriadoras son equipos FULL Inverter, únicas en el mercado, cubriendo un amplio rango de potencias, de 15,9 kW a 98,8 kW.
