# Cabeza detector óptico-térmico analógico, referencia AT430AS de Advantronic. Blanco. Detección de humo y temperatura

- Propiedad del archivo: CONSTRUNARIO
- Formato: FIEBDC-3/2012
- Programa: Construnario Versión 3.51
- Fecha de los precios: 25/10/2022
- Divisa: EUR

**91004350** u Cabeza detector óptico-térmico analógico, referencia AT430AS de Advantronic. Blanco. Detección de humo y temperatura
Cabeza detector óptico-térmico analógico color blanco para detección de humo y temperatura. Incorpora algoritmos de verificación y compensación de suciedad. Doble led indicador de estado y salida para piloto remoto. Precisa base de conexión BA400. Dimensiones Ø110 x 60 mm. Certificado EN 54-5 y EN 54-7.
