# Interface de conexión a PC, referencia VHX0200 de Advantronic. Para programación de detectores Vesda 3ª generación

- Propiedad del archivo: CONSTRUNARIO
- Formato: FIEBDC-3/2012
- Programa: Construnario Versión 3.51
- Fecha de los precios: 25/10/2022
- Divisa: EUR

**91054130** u Interface de conexión a PC, referencia VHX0200 de Advantronic. Para programación de detectores Vesda 3ª generación.
Interface de conexión a PC para programación de detectores Vesda 3ª generación.
