# Punto de muestreo para tubo de 25 mm formado por bifurcación T V0 color rojo con salida de 8 mm y 6 calibradores para diámetro del orificio

- Propiedad del archivo: CONSTRUNARIO
- Formato: FIEBDC-3/2012
- Programa: Construnario Versión 3.51
- Fecha de los precios: 25/10/2022
- Divisa: EUR

**91059154** u Punto de muestreo para tubo de 25 mm formado por bifurcación T V0 color rojo con salida de 8 mm y 6 calibradores para diámetro del orificio.
Punto de muestreo, referencia TUB15V0 de Advantronic. Rojo. Para tubo de 25 mm
