# Unidad de relé de 240 Vac y 5A, referencia VM240 de Advantronic. Proporciona un contacto C, NA, NC

- Propiedad del archivo: CONSTRUNARIO
- Formato: FIEBDC-3/2012
- Programa: Construnario Versión 3.51
- Fecha de los precios: 25/10/2022
- Divisa: EUR

**9150240** u Unidad de relé de 240 Vac y 5A, referencia VM240 de Advantronic. Proporciona un contacto C, NA, NC
Unidad de relé de 240 Vac y 5A que proporciona un contacto C, NA, NC. Precisa para su funcionamiento un módulo de relé de lazo AV116AL o AV126ALNo requiere alimentación externa. Conexionado mediante regletas extraíbles. Consumo 12,5 mA en reposo. Color blanco. Dimensiones 105 x 69 x 53 mm.
