# Módulo direccionable wireless, referencia AVW226AL de Advantronic. 1 salida de relé

- Propiedad del archivo: CONSTRUNARIO
- Formato: FIEBDC-3/2012
- Programa: Construnario Versión 3.51
- Fecha de los precios: 25/10/2022
- Divisa: EUR

**91601260** u Módulo direccionable wireless, referencia AVW226AL de Advantronic. 1 salida de relé.
Módulo direccionable wireless de 1 salida de relé. Incluye led bicolor indicador de estado. Equipado con dos baterías de litio supervisadas. Frecuencia de trabajo de 868MHz. Duración de baterías de hasta 3 años (en condiciones óptimas de configuración). Alcance en campo abierto hasta 150 metros. Dimensiones 95 x 135 x 55 mm. Certificado EN54-18 y EN54-25.
