# Repetidor bidireccional del sistema analógico serie AD600 de Advantronic. Para instalación en anillo cerrado

- Propiedad del archivo: CONSTRUNARIO
- Formato: FIEBDC-3/2012
- Programa: Construnario Versión 3.51
- Fecha de los precios: 25/10/2022
- Divisa: EUR

**92006001** u Repetidor bidireccional del sistema analógico serie AD600 de Advantronic. Para instalación en anillo cerrado
Repetidor bidireccional del sistema analógico serie AD600, permite monitorización y control de una red de centrales. Preparado para instalación en anillo cerrado. Display LCD de 4 x 40 caracteres y 5 teclas de control (enterado, disparar y silenciar sirenas, evacuación y reset). Incluye módulo de comunicación RS485 doble. Precisa alimentación 24 Vcc. Caja metálica de dimensiones 443 x 268 x 109 mm.
