# Módulo de ampliación de 2 lazos, referencia AD622 de la serie 600 de Advantronic. 240 dispositivos por lazo

- Propiedad del archivo: CONSTRUNARIO
- Formato: FIEBDC-3/2012
- Programa: Construnario Versión 3.51
- Fecha de los precios: 25/10/2022
- Divisa: EUR

**92006220** u Módulo de ampliación de 2 lazos, referencia AD622 de la serie 600 de Advantronic. 240 dispositivos por lazo
Módulo de ampliación de 2 lazos con capacidad de 240 dispositivos por lazo. Para conexión con central AD602C o envolvente de ampliación AD600A.
