# Piloto indicador de acción, referencia PA90 de Advantronic. Conexión a detectores analógicos y convencionales

- Propiedad del archivo: CONSTRUNARIO
- Formato: FIEBDC-3/2012
- Programa: Construnario Versión 3.51
- Fecha de los precios: 25/10/2022
- Divisa: EUR

**9340090** u Piloto indicador de acción, referencia PA90 de Advantronic. Conexión a detectores analógicos y convencionales
Piloto indicador de acción para conexión a detectores analógicos y convencionales Advantronic. Diseñada para montaje de superficie o empotrado. Dimensiones 80 x 80 x 25 mm.
