# Adhesivo cementoso exterior aplicaCer de Cementos Capa. Color: blanco. Según la norma UNE EN 12004 como C1T. Saco: 25 Kg

- Propiedad del archivo: CONSTRUNARIO
- Formato: FIEBDC-3/2012
- Programa: Construnario Versión 3.51
- Fecha de los precios: 01/03/2023
- Divisa: EUR

**APLICAEXTBL** u Adhesivo cementoso exterior aplicaCer de Cementos Capa. Color: blanco. Según la norma UNE EN 12004 como C1T. Saco: 25 Kg
Precio: 3.63
Adhesivo cementoso clasificado según la norma UNE EN 12004 como C1T, lo que le confiere una gran tixotropía, además de una excelente adherencia. Soportes Soportes convencionales, revocos y pavimentos de mortero de cemento. El soporte deberá ser resistente, estar perfectamente fraguado y limpio de polvo, pintura, aceite, etc. Aplicaciones Colocación de baldosa cerámica de absorción media alta (>3%) en pavimentos y revestimientos interiores y pavimentos exteriores. Para formatos superiores a 900 cm2 (30×30) deberá emplearse la técnica del doble encolado. Código EAN: 8436037161124
