# Adhesivo cementoso aplicaCer Fluido de Cementos Capa. Gris. Saco: 25 Kg. Norma UNE EN 12004 como C2FE S1

- Propiedad del archivo: CONSTRUNARIO
- Formato: FIEBDC-3/2012
- Programa: Construnario Versión 3.51
- Fecha de los precios: 01/03/2023
- Divisa: EUR

**APLIFLUIGR** u Adhesivo cementoso aplicaCer Fluido de Cementos Capa. Gris. Saco: 25 Kg. Norma UNE EN 12004 como C2FE S1
Precio: 13.31
Adhesivo de ligantes mixtos, de elevada adherencia, especial para la colocación de pavimentos interiores y exteriores. Recomendado para la colocación de pavimentos de grandes superficies y suelos con calefacción radiante. Para el encolado de todo tipo de piezas cerámicas. Soportes Soportes convencionales y pavimentos de mortero de cemento. El soporte deberá ser resistente, estar perfectamente fraguado y limpio de polvo, pintura, aceite, etc. Colocación en sobre posición sobre pavimento antiguo. Aplicaciones Colocación de baldosa cerámica, gres, mármol, con o sin absorción, en exteriores e interiores, sobre soportes de mortero de cemento. Indicado para pavimentos de tráfico intenso. Aplicación sobre antiguos pavimentos. Colocación sobre instalaciones de calefacción radiante o sistemas de refrigeración. Evita doble encolado. Indicado para situaciones que requieren de una puesta en servicio rápida. Código EAN: 8436037165313
