# Mortero obturador para vías de agua de fraguado instantáneo Aplica Obturador de Cementos Capa. Envase: 5 Kg

- Propiedad del archivo: CONSTRUNARIO
- Formato: FIEBDC-3/2012
- Programa: Construnario Versión 3.51
- Fecha de los precios: 01/03/2023
- Divisa: EUR

**APLICAOBTUR** u Mortero obturador para vías de agua de fraguado instantáneo Aplica Obturador de Cementos Capa. Envase: 5 Kg
Precio: 11.19
Mortero monocomponente de fraguado ultrarrápido a base de cementos especiales, áridos silíceos y aditivos orgánicos. Fraguado instantáneo. Fácil mezclado. Impermeable. Exento de cloruros. Aplicaciones Taponamientos de vías de agua y corte de filtraciones, a través de fisuras o roturas. Fijaciones rápidas de marcos, patillas de anclaje, etc. Válido tanto en presión como en contrapresión. Válido para suelos, muros y techos. Código EAN: 8436037163456
