# Mortero de revoco y enlucido monocapa Aplicarev Monocapa P de Cementos Capa. Envase: 30 Kg

- Propiedad del archivo: CONSTRUNARIO
- Formato: FIEBDC-3/2012
- Programa: Construnario Versión 3.51
- Fecha de los precios: 01/03/2023
- Divisa: EUR

**APLICAVMONOP** u Mortero de revoco y enlucido monocapa Aplicarev Monocapa P de Cementos Capa. Envase: 30 Kg
Precio: 6.97
Mortero de revoco y enlucido monocapa para la decoración y protección de fachadas. De uso exterior. OC-CS III-W2 según UNE EN 998-1. Mortero compuesto de cemento portland blanco, con pigmentos inorgánicos, áridos tamizados de granulometría controlada y aditivos que mejoran la trabajabilidad, adherencia y plasticidad del producto. Acabado en piedra proyectada. Aplicaciones Mortero de revoco y enlucido monocapa indicado para el acabado decorativo y protección de fachada.
