# Sistema de ventilación híbrida controlada Siberven de Siber Zone

- Propiedad del archivo: CONSTRUNARIO
- Formato: FIEBDC-3/2012
- Programa: Construnario Versión 3.51
- Fecha de los precios: 10/11/2022
- Divisa: EUR

**SIBERVEN** m2 Sistema de ventilación híbrida controlada Siberven de Siber Zone
SIBERVENT es un sistema mecánico de baja presión. Desde el punto de vista técnico y económico, lo interesante del sistema es que garantiza los caudales de ventilación a baja presión (máx. 50 Pa), correctamente adaptada para la reutilización de los conductos de tipo shunt existentes (conductos de máquinas que no se bloqueen con presiones elevadas).
