# Caldera de gasoil con acumulador de 100 litros de bajo Nox, modelo Atlas eco 42 K 130 UNIT Low NOx (bajas emisiones), referencia 0LHU4YWA de Ferroli

- Propiedad del archivo: CONSTRUNARIO
- Formato: FIEBDC-3/2012
- Programa: Construnario Versión 3.51
- Fecha de los precios: 27/01/2023
- Divisa: EUR

**0LHU4YWA** u Caldera de gasoil con acumulador de 100 litros de bajo Nox, modelo Atlas eco 42 K 130 UNIT Low NOx (bajas emisiones), referencia 0LHU4YWA de Ferroli
Clase B en calefacción y agua caliente con perfil de carga XL o XXL según el modelo. Gama disponible en 25 kW y 37 kW. Incorpora un acumulador vitrificado de 100 o 130 litros. Está vitrificado para evitar la aparición de hongos, bacterias y corrosión Vaso de expansión y válvula de seguridad para calefacción. Dispone de dos circuladores: uno para calefacción y otro para agua caliente. Alta producción de agua caliente: con la caldera de gasoil mixta con acumulador de 100 o 130 litros Ferroli Atlas D eco K UNIT Low NOx se generan hasta 250 l/10 min (?T 30ºC). Opción de convertirse en modelo de cámara estanca mediante accesorio: kit de cámara estanca Atlas C50016770, preparado para salida en tubos separados de diámetro 80 o tubo concéntrico de diámetro 80/125. Incluye un panel de mandos con pantalla digital. En ella es posible consultar datos como la temperatura de calefacción y agua caliente, posibles bloqueos de la caldera o la presión del circuito.
