# Caldera de gasoil de condensación con acumulador de 130 litros, modelo Atlas D eco 34 Cond K 130 UNIT Low NOx (bajas emisiones), referencia 0LHX3YWA de Ferroli,

- Propiedad del archivo: CONSTRUNARIO
- Formato: FIEBDC-3/2012
- Programa: Construnario Versión 3.51
- Fecha de los precios: 27/01/2023
- Divisa: EUR

**0LHX3YWA** u Caldera de gasoil de condensación con acumulador de 130 litros, modelo Atlas D eco 34 Cond K 130 UNIT Low NOx (bajas emisiones), referencia 0LHX3YWA de Ferroli,
Gama disponible en 32 kW de potencia. Clase A tanto en calefacción como en agua caliente y perfil de carga XXL según la normativa ErP. Incorpora un acumulador vitrificado de 130 litros con 5 años de garantía. El acumulador está vitrificado para evitar la aparición de hongos, bacterias y corrosión. Vaso de expansión y válvula de seguridad para calefacción. Vaso de expansión de agua caliente incorporado. Condensación mediante recuperador de calor construido en AISI 904: esto garantiza que la caldera de gasoil de condensación con acumulador de 130 litros Ferroli Atlas D eco 34 Cond K 130 UNIT ofrece máxima calidad de componentes, máxima seguridad y máxima durabilidad. Panel de mandos con pantalla digital, donde puede disponerse de numerosa información: presión del circuito, temperatura de calefacción y agua caliente e indicación de posibles bloqueos de caldera, entre otros datos. Posibilidad de convertirse en modelo de cámara estanca mediante accesorio: el kit de cámara estanca Atlas Condens C50016980, salida de gases en tubos separados de diámetro 80-100 (aspiración-expulsión).
