# Bomba de calor aerotérmica partida aire agua, referencia 0XHKASWA de Ferroli. 10 kW

- Propiedad del archivo: CONSTRUNARIO
- Formato: FIEBDC-3/2012
- Programa: Construnario Versión 3.51
- Fecha de los precios: 27/01/2023
- Divisa: EUR

**0XHKASWA** u Bomba de calor aerotérmica partida aire agua, referencia 0XHKASWA de Ferroli. 10 kW
• Capacidad para producción de agua caliente hasta 65ºC. El equipo puede proporcionar agua a 60ºC con temperatura exterior de hasta -15ºC. • Kit hidráulico incluido en el interior del equipo con todos los elementos necesarios para una rápida y segura instalación: Bomba modulante electrónica, válvula de seguridad y filtro de agua Y, válvula de 3 vías para ACS, purgador de aire, vaso de expansión, resistencia eléctrica (3 kW gama monofásica / 6 kW gama trifásica). • Control remoto (opcional), con conectividad WIFI (red WIFI a cargo del usuario). Posibilidad de conexión de varios termostatos de zona a través del control remoto. APP disponible para Android e iOS. • Batería exterior con tratamiento anticorrosión (aletas de aluminio hidrofílico). • Conexión con instalación fotovoltaica y con red inteligente. • Preparado para hibridarse con otros sistemas de generación como puede ser una caldera de gas o gasóleo. • Sonda de temperatura de ACS para colocar en el depósito interacumulador de ACS*. • Máximo silencio y confort acústico. Menos de 35 dB(A) en la UI**. • Dispone de sonda de temperatura exterior para realizar un control climático que permite ajustar la temperatura de impulsión de agua en función de la temperatura exterior.
