# Control master de pared para instalación centralizada, referencia A80018040 de Ferroli

- Propiedad del archivo: CONSTRUNARIO
- Formato: FIEBDC-3/2012
- Programa: Construnario Versión 3.51
- Fecha de los precios: 27/01/2023
- Divisa: EUR

**A80018040** u Control master de pared para instalación centralizada, referencia A80018040 de Ferroli
Control Master de Pared para instalación centralizada. Permite la instalación de hasta 16 uds. en la misma red en configuración maestro-esclavo (requiere instalación del accesorio modulo potencia 3v en cada fancoil). Para todas las uds en la red permite: 1. Seleccionar ON-OFF. 2. Seleccionar modo Calor - Frío 3. Visualizar la temperatura de sala y modificar la temperatura de set. 4. Seleccionar la velocidad del fancoil
