# Tornillo sinfín de carga para alimentacion de combustible, referencia C41017290 de Ferroli. Para modelo Ares 650-2000

- Propiedad del archivo: CONSTRUNARIO
- Formato: FIEBDC-3/2012
- Programa: Construnario Versión 3.51
- Fecha de los precios: 27/01/2023
- Divisa: EUR

**C41017290** u Tornillo sinfín de carga para alimentacion de combustible, referencia C41017290 de Ferroli. Para modelo Ares 650-2000
- Válido para astilla. - Con cuadro de control y sondas de nivel. - Longitud: 6 m
