# 1037 04 Lavabo temporizado mural - De Genebre

- Propiedad del archivo: CONSTRUNARIO
- Formato: FIEBDC-3/2012
- Programa: Construnario Versión 3.51
- Fecha de los precios: 02/05/2022
- Divisa: EUR

**GEN103704** u 1037 04 Lavabo temporizado mural - De Genebre
Precio: 39.79
Temporización de 12 a 14 segundos. Dotado de filtro plástico. Cromado según EN 248. Cuerpo fabricado en latón según EN 1982 Código EAN: 8428381285168
