# 1448 Mezclador termostático 3 vías "Teco" 1/2" - De Genebre

- Propiedad del archivo: CONSTRUNARIO
- Formato: FIEBDC-3/2012
- Programa: Construnario Versión 3.51
- Fecha de los precios: 02/05/2022
- Divisa: EUR

**GEN1448 04** u 1448 Mezclador termostático 3 vías "Teco" 1/2" - De Genebre
Precio: 104.68
Mezclador termostático 3 vías "teco". Cuerpo latón. Funcionamiento para acumulador y calentador instantáneo Código EAN: 8428381216025
