# Válvula de esfera 2 piezas, referencia 2016 10 de Genebre. 2 1/2'' - De Genebre

- Propiedad del archivo: CONSTRUNARIO
- Formato: FIEBDC-3/2012
- Programa: Construnario Versión 3.51
- Fecha de los precios: 28/04/2022
- Divisa: EUR

**GEN2016 10** u Válvula de esfera 2 piezas, referencia 2016 10 de Genebre. 2 1/2'' - De Genebre
Precio: 323.57
Const.: acero inox. CF8M (316) microfusión. Extremos: Hembra rosca gas ISO 7-1 (EN 10226-1), Macho Camlock. Asientos:PTFE + 15% FV. Tórica eje Viton. PN63. Temp: -25ºC +180ºC. Mando manual por palanca con sistema de bloqueo. Código EAN: 8434055036097
