# Válvula toma muestra tubo liso 1/2', referencia 2947 04 de Genebre - De Genebre

- Propiedad del archivo: CONSTRUNARIO
- Formato: FIEBDC-3/2012
- Programa: Construnario Versión 3.51
- Fecha de los precios: 28/04/2022
- Divisa: EUR

**GEN2947 04** u Válvula toma muestra tubo liso 1/2', referencia 2947 04 de Genebre - De Genebre
Precio: 35.33
Válvula toma muestra tubo liso. Construcción en acero inoxidable aisi 304. Asiento ptfe. Conexión roscada 1/2" iso 228/1. Presión máxima de trabajo 10bar. Código EAN: 8428381260707
